# Angebotsaufforderung (GAEB DA XML 3.2, DA83)
Projekt: Lychen, Festwiese
Währung: EUR
Auftraggeber: N.A.
Erstellt mit: SIDOUN Globe/ GXML Toolbox V3.3 R20210630, SIDOUN Globe V10.11.10.0, 08.07.2026

## Zusätzlicher Text
Vorbemerkungen:

Die nachstehenden Angaben befreien den Auftragnehmer nicht von der Verpflichtung zur
genauen Prüfung der für das Angebot und die Leistung maßgebenden Verhältnisse. / Für die Erbringung der Bauleistung werden die VOB/B und die VOB/C ATV DIN 18299 – DIN 18459 vereinbart.
Alle Erfordernisse und Angaben in den Vertragsbedingungen und den Vorbemerkungen sind in
den Einheitspreisen zu berücksichtigen. Vor Ausarbeitung des Angebotes hat sich der Bieter über
die örtlichen Verhältnisse zu informieren. Bei Rückfragen zum Leistungsverzeichnis hat sich der
Bieter zwecks Aufklärung an die ausschreibende Stelle zu wenden. Nachforderungen infolge
Unkenntnis des Umfangs, der Art der auszuführenden Leistungen oder der Örtlichkeit werden

nicht anerkannt. / Baustrom und –wasser werden durch den AG gestellt (örtliche Anschlüsse vorhanden).

## Tiefbau Festwiese
Datum: 08.07.2026

### Gewerk 1 Tiefbau

#### Titel 1.1 Baustelleneinrichtung

**1.1.10 Baustelleneinrichtung**
Baustelleneinrichtung aufstellen, über gesamte Bauzeit vorhalten u. abbauen
(einschl. Baustellen-WC)
Menge: 1,000 psch
Kostengruppe DIN 276 2018-12: 000

**1.1.20 Bauzaun liefern u. a.**
Bauzaun liefern, aufbauen, vorhalten u. abbauen
Menge: 50,000 m
Kostengruppe DIN 276 2018-12: 000

**1.1.30 Bauzaun umsetzen**
Menge: 50,000 m
Kostengruppe DIN 276 2018-12: 000

#### Titel 1.2 Pflasterbereiche + Sitzbänke

**1.2.10 Boden ausheben u. abfahren**
Boden ausheben, ca. 30 cm,
einschl. abfahren zum Lagerplatz d. Bauhofes d. Stadt Lychen an d. Kläranlage, ca. 3 km
Menge: 3,000 m³
Kostengruppe DIN 276 2018-12: 000

**1.2.20 Boden ausheben u. lagern**
Boden ausheben, ca. 30 cm,
einschl. bauseitige Lagerung  v. verwendungsfähigem Aushub
Menge: 3,000 m³
Kostengruppe DIN 276 2018-12: 000

**1.2.30 Einbau d. seitlich gelagerten Bodens**
Einbau d. seitl. gelagerten verwendungsfähigen Bodens
Menge: 3,000 m³
Kostengruppe DIN 276 2018-12: 000

**1.2.40 Planum herstellen**
Planum herstellen, verdichten auf Ev2 = 45 N/mm²
Menge: 21,000 m²
Kostengruppe DIN 276 2018-12: 000

**1.2.50 Tiefbord 6/25**
Tiefbord 6/25 liefern u. auf Unterbeton einschl. Rückenstütze einbauen
Menge: 30,000 m
Kostengruppe DIN 276 2018-12: 000

**1.2.60 Beton RC 0/32**
Beton RC 0/32 liefern, einbauen u. verdichten, d = 20 cm
Menge: 21,000 m²
Kostengruppe DIN 276 2018-12: 000

**1.2.70 Betonrechteckpflaster, Zehdenicker Altstadt**
Betonrechteckpflaster d = 8 cm liefern, einbauen u. verdichten,
Einbau auf Splitt 0/5 d = 4 cm, einschl. Verfugung mit Brechsand 0/2,
Betonrechteckpflaster „Zehdenicker Altstadt“
3 Steinmaße: 24 x 16, 16 x 16, 8 x 16, Farbe rot/ geflammt
o. glw.
Bieterangaben
Produkt:
Hersteller:
Menge: 21,000 m²
Kostengruppe DIN 276 2018-12: 000

**1.2.80 Schneidarbeiten Borde**
Schneidarbeiten an Borden
Menge: 20,000 Stck
Kostengruppe DIN 276 2018-12: 000

**1.2.90 Pflasterzuschnitt**
Pflaster zuschneiden
Menge: 20,000 m
Kostengruppe DIN 276 2018-12: 000

**1.2.100 Bank Picadilly**
Bank Picadilly
einschl. Bodenanker liefern u. aufbauen
Bank  l = 200 cm, Sitzhöhe 45 cm,
Farbe: Bohlen grün/ Unterbau grau
Menge: 5,000 Stck
Kostengruppe DIN 276 2018-12: 000

#### Titel 1.3 Böschung an der Stadtmauer

**1.3.10 Knöterich oberirdisch beseitigen**
Amerikanischen Riesenknöterich
Oberirdisch einschl. anderem Aufwuchs beseitigen,
Aufwuchshöhe rd. 3 m,
Material fachgerecht entsorgen
Menge: 200,000 m²
Kostengruppe DIN 276 2018-12: 000

**1.3.20 Knöterich roden**
Amerikanischen Riesenknöterich bis 0,5 m unter Gelände roden
Wurzeln einschl. vollständigem Erdaushub fachgerecht entsorgen,
gerodeten Bereich mit Pflöcken markieren
Menge: 100,000 m³
Kostengruppe DIN 276 2018-12: 000

**1.3.30 Aufwuchs beseitigen**
Aufwuchs beseitigen,
Böschungsfläche an d. Stadtmauer, restliche Bereich ohne Knöterich u. Flächen am Böschungsfuß
Grünschnitt u.a. fachgerecht entsorgen
Menge: 320,000 m²
Kostengruppe DIN 276 2018-12: 000

**1.3.40 Oberboden abtragen u. lagern**
Oberboden abtragen u. seitlich lagern, d = 0,2 m
Bereich  2 m umlaufend über den Bereich des gerodeten Knöterich hinaus
Menge: 20,000 m³
Kostengruppe DIN 276 2018-12: 000

**1.3.50 Füllboden liefern u. einbauen**
Füllboden liefern u. einbauen,
Menge: 60,000 m³
Kostengruppe DIN 276 2018-12: 000

**1.3.60 Folie liefern u. einbauen**
Unkrautvlies liefern u. einbauen,
lichtundurchlässiges (schwarze), aber wasserdurchlässiges Unkrautvlies liefern,
Gewicht 150 g/m²
Folie 2 m über den Bereich des Knöterich hinaus auslegen
Menge: 300,000 m²
Kostengruppe DIN 276 2018-12: 000

**1.3.70 Gelagerten Oberboden andecken**
Gelagerten Oberboden d. AG auf Unkrautvlies einbauen u. verdichten, d = 20 cm
Menge: 100,000 m²
Kostengruppe DIN 276 2018-12: 000

**1.3.80 Oberboden d. AG**
Lagernden Oberboden d. AG am Klärwerk (Ortsausgang Ri Templin) ca. 3 km entfernt
laden, transportieren, auf Unkrautvlies fachgerecht einbauen u. verdichten, d = 20 cm
Menge: 100,000 m²
Kostengruppe DIN 276 2018-12: 000

**1.3.90 Oberboden liefern u. andecken**
Oberboden liefern u. andecken,
auf Unkrautvlies einbauen u. verdichten, d = 20 cm
Menge: 100,000 m²
Kostengruppe DIN 276 2018-12: 000

**1.3.100 Boden auflockern**
Menge: 220,000 m²
Kostengruppe DIN 276 2018-12: 000

**1.3.110 Rasenansaat**
Rasenansaat liefern u. ausbringen,
Hersteller: Wildsamen-Insel, Uta Kietsch
Samenmischung Blumenwiese
Ansaat anwalzen u. wässern
Menge: 520,000 m²
Kostengruppe DIN 276 2018-12: 000

#### Titel 1.4 Weg unterhalb d. Stadtmauer

**1.4.10 Boden ausheben u. abfahren**
Boden ausheben, ca. 30 cm,
einschl. abfahren zum Lagerplatz d. Bauhofes d. Stadt Lychen an d. Kläranlage, ca. 3 km
Menge: 54,000 m³
Kostengruppe DIN 276 2018-12: 000

**1.4.20 Planum herstellen**
Planum herstellen, verdichten auf Ev2 = 45 N/mm²
Menge: 180,000 m²
Kostengruppe DIN 276 2018-12: 000

**1.4.30 Schottertragschicht 0/32**
Schottertragschicht 0/32, natürl. Gesteinskörnung
liefern, einbauen u. verdichten, d = 15 cm
Menge: 180,000 m²
Kostengruppe DIN 276 2018-12: 000

**1.4.40 Vegetationstragschicht Schotterrasen**
Vegetationstragschicht f. Schotterrasen, Gemisch aus 50 Vol.-% Schotter, Körnung 0/32,
30 Vol-%Sand, Körnung=0/2 sowie 20 Vol.-% Oberboden, Schichtdicke 15 cm,
Schotter – natürl. Gesteinskörnung,
Schotterrasen liefern
Gemisch im erdfeuchten Zustand einbauen u. verdichten
Menge: 180,000 m²
Kostengruppe DIN 276 2018-12: 000

**1.4.50 Rasenansaat**
Rasenansaat für Trockenrasen liefern u. ausbringen,
Ansaat anwalzen u. wässern
Menge: 200,000 m²
Kostengruppe DIN 276 2018-12: 000

#### Titel 1.5 Flächen aufarbeiten

**1.5.10 Boden ausheben u. abfahren**
Boden ausheben, ca. 30 cm,
einschl. abfahren zum Lagerplatz d. Bauhofes d. Stadt Lychen an d. Kläranlage, ca. 3 km
Menge: 30,000 m³
Kostengruppe DIN 276 2018-12: 000

**1.5.20 Beton/ MW abbrechen u. entsorgen**
Beton, gering bewehrt u. Mauerwerk abbrechen u. entsorgen
Menge: 20,000 t
Kostengruppe DIN 276 2018-12: 000

**1.5.30 Planum herstellen**
Planum herstellen, verdichten auf Ev2 = 45 N/mm²
Menge: 300,000 m²
Kostengruppe DIN 276 2018-12: 000

**1.5.40 Schottertragschicht 0/32**
Schottertragschicht 0/32, natürl. Gesteinskörnung
liefern, einbauen u. verdichten, d = 15 cm
Menge: 180,000 m²
Kostengruppe DIN 276 2018-12: 000

**1.5.50 Vegetationstragschicht Schotterrasen**
Vegetationstragschicht f. Schotterrasen, Gemisch aus 50 Vol.-% Schotter, Körnung 0/32,
30 Vol-%Sand, Körnung=0/2 sowie 20 Vol.-% Oberboden, Schichtdicke 15 cm,
Schotter – natürl. Gesteinskörnung,
Schotterrasen liefern
Gemisch im erdfeuchten Zustand einbauen u. verdichten
Menge: 180,000 m²
Kostengruppe DIN 276 2018-12: 000

**1.5.60 Rasenansaat**
Rasenansaat für Trockenrasen liefern u. ausbringen,
Ansaat anwalzen u. wässern
Menge: 330,000 m²
Kostengruppe DIN 276 2018-12: 000

#### Titel 1.6 ufernaher Weg

**1.6.10 Aufwuchs u. Sträucher beseitigen**
Aufwuchs u. Sträucher beseitigen,
einschl. Roden d. Wurzelstöcke d. Sträucher,
Bereich neben d. Bootsrampe, im Verlauf d. neuen Weges
Grünschnitt u.a. fachgerecht enstorgen
Menge: 250,000 m²
Kostengruppe DIN 276 2018-12: 000

**1.6.20 Boden ausheben u. abfahren**
Boden ausheben, ca. 30 cm,
einschl. Abfahren zum Lagerplatz d. Bauhofes d. Stadt Lychen an d. Kläranlage, ca. 3 km
eingeschränkter Arbeitsraum im Baumbestand
Aushub mit Minibagger, Materialtransport mit angepassten Geräten
Menge: 63,000 m³
Kostengruppe DIN 276 2018-12: 000

**1.6.30 Boden ausheben u. lagern**
Boden ausheben, ca. 30 cm,
einschl. bauseitige Lagerung  v. verwendungsfähigem Aushub
Menge: 10,000 m³
Kostengruppe DIN 276 2018-12: 000

**1.6.40 Einbau d. seitlich gelagerten Bodens**
Einbau d. seitl. gelagerten verwendungsfähigen Bodens
Menge: 10,000 m³
Kostengruppe DIN 276 2018-12: 000

**1.6.50 Planum herstellen**
Planum herstellen, verdichten auf Ev2 = 45 N/mm²
Menge: 300,000 m²
Kostengruppe DIN 276 2018-12: 000

**1.6.60 Geotextil liefern u. einbauen**
Geotextil liefern u. einbauen,
GRK 4,
Flächengewicht rd. 250 g/m²,
Höchstzugkraft > 50 kN/m,
Material: Polypropylen
Bändchengewebe FRANK FBG 50,

Bieterangaben
Produkt:
Hersteller:
Menge: 330,000 m²
Kostengruppe DIN 276 2018-12: 000

**1.6.70 Schottertragschicht 0/32**
Schottertragschicht 0/32, natürl. Gesteinskörnung
liefern, einbauen u. verdichten, d = 25 cm,
Unterbau Weg b = 2 m
Menge: 300,000 m²
Kostengruppe DIN 276 2018-12: 000

**1.6.80 Wassergebundene Deckschicht 0/5**
Wassergebundene Deckschicht 0/5 liefern u. einbauen, d =4 cm,
Oberbau Weg b = 1, 5 m
Menge: 230,000 m²
Kostengruppe DIN 276 2018-12: 000

**1.6.90 Rasenansaat**
Rasenansaat für Feuchtrasen liefern u. ausbringen,
Ansaat walzen u. wässern
Menge: 100,000 m²
Kostengruppe DIN 276 2018-12: 000
